# Hobrechtstr.55 12047 Berlin
Angebotsaufforderung (GAEB DA XML 3.1, DA83)
Projekt: 016
Währung: EUR
Bieterkommentare zugelassen: ja
Auftraggeber: AJC GmbH, Hobrechtstr.55 12047 Berlin, 12047; Vergabenummer: 039
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 039 Trockenbauarbeiten
Datum: 21.02.2022

**1 GKB-Wand, 150 mm, beiseitig 2x12,5 beplankt**
Nichttragende innere Trennwand DIN 4103-1, als
Montagewand aus Gipsbauplatten
Wandstärke : 150 mm
Profile : CW/UW 100/50(40)/06
Beplankung je Seite : 2 x 12,5 mm GKB
Plattentyp EN 520 : A
Dämmung :  40 mm Mineralwolle TI 140 T
Max. Höhe : 3,10 m
Oberflächenausbildung : Qualitätsstufe Q2. Fugenbewehrung gemäß Herstellerangaben.
Menge: 100,000 m2

**2 Zulage Türöffnung anlegen**
Zulage zur Trockenbauwand
Türöffnung anlegen incl. liefern und montieren verstärkter Profile
Menge: 6,000 St

**3 Zulage Knauf Pocket Box Kit**
Knauf Pocketbox Kit einflüglig
Für Öffnungsgröße 1,01*2,13 m
Wandstärke: 150 mm
liefern + nach Herstellervorschrift montieren
Menge: 1,000 St

**4 GKBI-Inst.Vorsatzsch, d=150mm**
Gipskartonplatten-Vorsatzschale bzw.
Installationsschachtverkleidung, freistehend, als
raumhohe oder halbhohe Installationswand für Feuchträume,
Ausführung mit imprägnierten Platten Ständerwerk
aus verzinkten Stahlprofilen und Mineralstoffeinlage
inkl. Dampfsperre und Eckschutzschiene, inkl.
Einarbeitung von Armaturen, mit Wandabstand aufstellen.
Oberflächenausbildung in Sonderverspachtelung, Qualitätsstufe Q2. Eventuelle Fugenbewehrung gemäß Herstellerangaben.
Profile : CW/UW 50/50(40)/06
Beplankung: 2 x 12,5 mm GKBI
feuchtraumimprägniert
Plattentyp EN 520 : H2
Brandschutzkl. EN 13501:A2-s1,d0
Dämmung : 40 mm Mineralwolle TI 140 T
Mindestrohdichte : 40 kg/m³
Menge: 14,000 m2

**5 GKBI-Inst.Vorsatzsch,horiz.Abdeck., d=250mm**
Gipskartonplatten-Vorsatzschale bzw.
Installationsschachtverkleidung, freistehend, als Installationswand für Feuchträume, mit horizontaler
Abdeckung b=250mm der nicht raumhohen Installationswand, Ausführung mit imprägnierten Platten
Ständerwerk aus verzinkten Stahlprofilen und
Mineralstoffeinlage inkl. Eckschutzschiene
ne, inkl. Einarbeitung der WC/WT-Tragständer, mit
Wandabstand aufstellen.
Oberflächenausbildung in Sonderverspachtelung, Qualitäts
stufe Q2. Eventuelle Fugenbewehrung gemäß Hersteller
angaben.
Profile : CW/UW 50/50(40)/06
Beplankung
vertikal und horizontal : 2 x 12,5 mm GKBI
feuchtraumimprägniert
Plattentyp EN 520 : H2
Brandschutzkl. EN 13501:A2-s1,d0
Dämmung : 40 mm Mineralwolle TI 140 T
Mindestrohdichte : 40 kg/m³
Wanddicke : 250 mm
Wandhöhe : 1,30 m
Angeb. Fabrikat :
Menge: 0,000 m2

**6 Beplankung von freien Wandenden, als Zulage**
Beplankung von freistehenden Wandenden, Stirnseiten der
Montagewände, Vorsatzschalen u.ä. als Zulage,
stirnseitige Beplankung mit Gipskartonplatten 1 x 12,5
mm, inkl. Eckschutzwinkel und Verspachtelung der
Anschlüsse.
Einbaubreite: bis 200mm
Oberflächenqualität : Q2
Menge: 3,100 m

**7 Gipskarton-Feuchtraumplatten als Zulage zu Standardplatten**
Gipskarton-Feuchtraumplatten als Zulage zu
Standardplatten.
Angegeben ist die Fläche der betroffenen Wandseite,
2-lagig
Plattendicke : 12,5 mm GKBI
Plattentyp EN 520 : H2
oder gleichwertig.
Angebotenes Fabrikat:
Oberflächenqualität : Q3
Menge: 45,000 m2

**8 Revisionsklappe für Ständerwand, 50/50**
Revisionsklappe für Ständerwand, mit 2 Lagen
Gipsplatten GKBI beplankt, incl. aller notwendigen
Nebenarbeiten und evtl. erforderlicher Verstärkung der
Unterkonstruktion sowie aller Zubehörteile.
Beplankung: 2 x 12,5 mm
Größe : ca. 50/50 cm
Lage: Installationsschacht Bad
Menge: 1,000 Stk

**9 Unterdecke nach DIN 18168-1, Bäder DG**
Unterdecke DIN 18168-1, einschl. Unterkonstruktion aus
verzinkten Grund-und Tragprofilen und Deckenabhänger,
Deckenanschluß elastisch, liefern und herstellen.
Befestigungsuntergrund Holzbalken
Profile: CD 60 x27x0,6
Beplankung einlagig, mit Gipsplatten GKBI 12,5 mm,
Oberflächenausbildung in Sonderverspachtelung, Qualitäts
stufe Q2.
Einbauhöhe: bis 3,00m
Abhang Höhe: s.h. Planung
Einbauort: WC
Menge: 12,000 m2

**10 Lüftungsauslässe, Unterdecke, d=12cm**
Lüftungsauslässe in abgehängter Unterdecke herstellen,
inkl. zusätzliche Unterkonstruktion, Rahmen und
gesonderter Abhängung. Bei der Öffnungsbreite ist darauf
zu achten, dass das Modulmaß exakt eingehalten
wird.
Größe : d = 12 cm
Menge: 3,000 Stk

**11 Revisionsklappe für Unterdecke, 60*60 cm**
Revisionsklappe für Unterdecke, mit 2 Lagen
Gipsplatten GKBI beplankt, incl. aller notwendigen
Nebenarbeiten und evtl. erforderlicher Verstärkung der
Unterkonstruktion sowie aller Zubehörteile.
Beplankung: 2 x 12,5 mm
Größe : ca. 60*60 cm
Lage: Unterdecke WC
Menge: 1,000 Stk

**12 Stundenlohnarbeiten Facharbeiter**
Stundenlohnarbeiten Facharbeiter
nur auf Anweisung der BL
Menge: 10,000 St
